# Aixeteria monocomandament formada per aixeta mescladora monocomandament de repisa per a aigüera

- Propietat de l'arxiu: CYPE INGENIEROS, S.A.
- Format: FIEBDC-3/2002
- Divisa: EUR
- Costos indirectes: 3.00 %
- IVA: 21.00 %

## S Senyalització i equipament

### SG Aixeteries

#### SGF Per a aigüeres

**SGF020** Ut Aixeteria monocomandament formada per aixeta mescladora monocomandament de repisa per a aigüera, sèrie Karim Due, model 88948600 "GALINDO", elements de connexió, enllaços d'alimentació flexibles de 3/8" de diàmetre i 350 mm de longitud, vàlvula antiretorn i dues aixetes de pas.
Subministrament i col·locació d'aixeteria monocomandament formada per aixeta mescladora monocomandament de repisa per a aigüera, sèrie Karim Due, model 88948600 "GALINDO", de llautó, acabat cromat, amb cartutx ceràmic, broc alt giratori i airejador. Inclús elements de connexió, enllaços d'alimentació flexibles de 3/8" de diàmetre i 350 mm de longitud, vàlvula antiretorn i dues aixetes de pas. Totalment instal·lada, connexionada, provada i en funcionament.
Inclou: Replanteig. Col·locació de l'aixeta. Connexionat.
Criteri d'amidament de projecte: Nombre d'unitats previstes, segons documentació gràfica de Projecte.
Criteri de mesura d'obra: Es mesurarà el nombre d'unitats realment col·locades segons especificacions de Projecte.

| Codi | Ut | Descripció | Rendiment | Preu | Import |
|---|---|---|---|---|---|
| mt31gma030jb | Ut | Aixeta mescladora monocomandament de repisa per a aigüera, sèrie Karim Due, model 88948600 "GALINDO", de llautó, acabat cromat, amb cartutx ceràmic, broc alt giratori i airejador, inclús elements de connexió, enllaços d'alimentació flexibles de 3/8" de diàmetre i 350 mm de longitud, vàlvula antiretorn i dues aixetes de pas; UNE-EN 200. (material) | 1.000 | 94.25 | 94.25 |
| mt37www010 | Ut | Material auxiliar per a instal·lacions de lampisteria. (material) | 1.000 | 1.40 | 1.40 |
| mo008 | h | Oficial 1ª lampista. (mà d'obra) | 0.653 | 24.08 | 15.72 |
| % | % | Costos directes complementaris | 2 % | 111.37 | 2.23 |
|  |  | Costos directes |  |  | 113.60 |
