# Aixeteria monocomandament per bidet

- Propietat de l'arxiu: CYPE Ingenieros S.A.
- Format: FIEBDC-3/2016
- Programa: Generador de preus de la construcció. CYPE Ingenieros, S.A.
- Data: 27/10/2025
- Divisa: EUR
- Costos indirectes: 3 %
- IVA: 21 %

## S Senyalització i equipament

### SG Aixeteries

#### SGE Per a bidets

**SGE020** U Aixeteria monocomandament per bidet.
Aixeteria monocomandament formada per aixeta mescladora monocomandament de repisa per a bidet, sèrie Karim Due, model 88946000 "GALINDO", de llautó, acabat cromat, amb cartutx ceràmic, airejador i amb desguàs automàtic. Inclús elements de connexió, enllaços d'alimentació flexibles de 3/8" de diàmetre i 450 mm de longitud, vàlvula antiretorn i dues aixetes de pas.
Inclou: Replanteig. Col·locació. Connexionat. Comprovació del seu correcte funcionament.
Criteri d'amidament de projecte: Nombre d'unitats previstes, segons documentació gràfica de Projecte.
Criteri de mesura d'obra: Es mesurarà el nombre d'unitats realment col·locades segons especificacions de Projecte.

| Codi | Ut | Descripció | Rendiment | Preu | Import |
|---|---|---|---|---|---|
| mt31gma010Bd | U | Aixeta mescladora monocomandament de repisa per a bidet, sèrie Karim Due, model 88946000 "GALINDO", de llautó, acabat cromat, amb cartutx ceràmic, airejador i amb desguàs automàtic, inclús elements de connexió, enllaços d'alimentació flexibles de 3/8" de diàmetre i 450 mm de longitud, vàlvula antiretorn i dues aixetes de pas; UNE-EN 200. (material) | 1 | 132.86 | 132.860 |
| mt37www010 | U | Material auxiliar per a instal·lacions de lampisteria. (material) | 1 | 1.4 | 1.400 |
| mo008 | h | Oficial 1ª lampista. (mà d'obra) | 0.599 | 30.63 | 18.347 |
| % | % | Costos directes complementaris | 2 % | 152.607 | 3.052 |
|  |  | Costos directes |  |  | 155.659 |

## Recursos

**mt31gma010Bd** U Aixeta mescladora monocomandament de repisa per a bidet
Dades tècniques: Cost energètic 201.237 MJ; Emissió de CO2 13.582 kg
Residus:
- embalatge: re150101 Envasos de paper i cartró. (component de residu); rendiment 0.076 kg; Codi LER 15 01 01; Massa de l'element 1 kg; Volum 0.001333 m3
